# Rehabilitación Plaza de 25 de Julio (Plaza de los Patos). Separata eléctrica

- Propiedad del archivo: CYPE INGENIEROS, S.A.
- Formato: FIEBDC-3/2004
- Programa: ARQUIMEDES
- Tipo: presupuesto
- Comentario: Presupuesto
- Fecha de los precios: 01/01/2004
- Divisa: EUR
- Gastos generales: 13 %
- Beneficio industrial: 6 %
- IVA: 7 %
- Código: REH__PL__PATOS_INST (19/02/2016)
Importe: 32488.76

## 01.11 ANEXO DE ALUMBRADO (08/09/2016)
Importe: 32488.76

### 01.11.1 Instalación eléctrica (15/01/2016)
Importe: 9679.32

**U61003** Ud Desmontaje punto de alumbrado pú (05/11/1999)
18 Ud × 29.46 = 530.28
Desmontaje punto de alumbrado público completo (soporte y luminarias), incluso pp de línea de alimentación y generales, fusibles, cajas de conexión y derivación; pequeño material, transporte a almacén municipal o vertedero autorizado, rebaje de cimentación o demolición, retirada de pernos y escombros, reposición de pavimento igual al existente, ayuda de albañilería, dejando la zona totalmente rematada. Y REMATE DE ARQUETAS.

**U61004** Ud Desmontaje punto de alumbrado pú (05/11/1999)
4 Ud × 20 = 80.00
Desmontaje punto de alumbrado público (luminarias), incluso corte de brazo existente, pintando la zona con pintura galvanizado en frío, pp de línea de alimentación y generales, fusibles, cajas de conexión y derivación; pequeño material, transporte a almacén municipal o vertedero autorizado, ayuda de albañilería, dejando la zona totalmente rematada.

**D05CP00172** Ud. C.G.P.100 A, E-9 BORNES BIMETÁLICOS
1 Ud. × 97.18 = 97.18
CAJA GENERAL DE PROTECCIÓN DE 100 A.Esquema UNESA E-9 con bornes bimetálicos instalada, incluso cartuchos fusibles NH "00" construida según normas de la compañía suministradora.Medida la unidad terminada e instalada en paramento vertical.

| Código | Ud | Descripción | Rendimiento | Precio | Importe |
|---|---|---|---|---|---|
| M10. | h | Oficial electricista (mano de obra) | 1.451 | 13.83 | 20.07 |
| M11. | h | Ayudante electricista (mano de obra) | 0.725 | 13.16 | 9.54 |
| T06CG5012 | Ud. | CGP-100A/UNESA 9 (material; 15/12/2006) | 1 | 45 | 45.00 |
| T09PF0205 | Ud. | FUSIBLE NH GL "00" 25-100A (material; 19/12/2006) | 3 | 4.75 | 14.25 |
| T09PF5003 | Ud. | BARRETA SECCIONAMIENTO NEUTRO "1" (material) | 1 | 3.36 | 3.36 |
| T00CJ1170 | Ud. | Tirafondo 4,5x35 + taco plástico Ø8mm (material; 01/11/2001) | 4 | 0.06 | 0.24 |
| T%000.003 | % | Material auxiliar.(s/total mat.) | 3 % | 62.85 | 1.89 |
| %0000.003 | % | Medios auxiliares..(s/total) | 3 % | 94.35 | 2.83 |
|  |  | Total |  |  | 97.18 |

**LINS4x25DI2** Ml. DERIVACIÓN INDIVIDUAL Línea 4x25+T+mando (22/06/2005)
10 Ml. × 19.86 = 198.60
Derivación Indivicual subterránea/entubada con cable de cobre formado por cuatro conductores unipolares 4x1x25mm² clase 5 flexible con aislamiento (0,6/1Kv.) de XLPE y cubierta poliolefinica, libre de halógenos (IEC 754.1/2) tipo SZ1-K (AS+), no propagador del incendio (IEC 332.3) y baja emisión de humos (UNE 20432.3) y una temperatura máxima de 90_C, línea de tierra formado por un conductor de tierra amarillo-verde 0,7 Kv 1x16mm² y línea de mando 1,5 mm², incluso elementos de conexión, construido según REBT, totalmente instalada y conectada.

| Código | Ud | Descripción | Rendimiento | Precio | Importe |
|---|---|---|---|---|---|
| O03E00002 | H. | Oficial 1ª electricista (mano de obra) | 0.04 | 13.83 | 0.55 |
| O03E00004 | H. | Oficial 2ª electricista (mano de obra) | 0.04 | 13.58 | 0.54 |
| T05ESA106 | Ml. | Cable Halógeno 1x25 ALSECURE (0,6/1Kv.) (material) | 4 | 4.05 | 16.20 |
| T05ESA027 | Ml. | CABLE HALÓGENO 16mm² ALSECURE (05Z1-K/07Z1-K) (material) | 1 | 2.28 | 2.28 |
| T05BSP006 | Ml. | Cable rígido 1x1,5 (H07V-U) (material; 04/11/1999) | 1 | 0.23 | 0.23 |
| %0000.003 | % | Medios auxiliares..(s/total) | 0.3 % | 19.80 | 0.06 |
|  |  | Total |  |  | 19.86 |

**CLIMTSOB** Ud. Limitador sobretensiones (06/03/2012)
1 Ud. × 810.99 = 810.99
Suministro y montaje de limitador de sobretensiones 3 P+N refª 16559. Marca Melin Gerin. instalado, con elementos de fijación según indicaciones de fabricante, incluso magetotérmico 4X50A/D, totalmente terminado y ejecutado según REBT y Normas Municipales.

| Código | Ud | Descripción | Rendimiento | Precio | Importe |
|---|---|---|---|---|---|
| O03E00002 | H. | Oficial 1ª electricista | 2 | 13.83 | 27.66 |
| PRD40r | Ud. | LIMITADOR SOBRET. PRD40r Merlin Guerin (material) | 1 | 416.25 | 416.25 |
| T09PPM568 | Ud. | PIA TETRA-50A/D 10kA C60H MERLIN GERIN (material; 02/07/2002) | 1 | 223.45 | 223.45 |
| CUADOTROS | Ud. | P.P. cableado de cuadro, numeración y rotulación. (material; 02/07/2002) | 1 | 141.2 | 141.20 |
| %0000.003 | % | Medios auxiliares..(s/total) | 0.3 % | 808.56 | 2.43 |
|  |  | Total |  |  | 810.99 |

**CUAFUENPAT** Ud. MODIFICACIÓN CUADRO PARA FUENTE LOS PATOS (15/07/2016)
1 Ud. × 818.97 = 818.97
MODIFICACIÓN DE CUADRO PARA ALIMENTACIÓN DE LOS PATOS en cuadro existente C.M. 1020, incluso reforma del cableado, según instrucciones de la D.T., conexionado, totalmente terminado y funcionando, con la instalación de:
2 Interruptores Automáticos iDPN N 2x6/25A, Curva C, 6kA, Marca MERLIN GERIN. Ref.A9N21555/6/7/8/9.
2 Bloque diferencial VIGI iDPN 2x25A/30mA, clase A "si". Marca MERLIN GERIN. Ref. A9N21689
1 Guardamotor P25M 3P Calibre 10A, de 6 a 10A, sensible a la falta de fase, disparo. Marca MERLIN GERIN ref.21109
1 Variador de velocidad ATS01 1,1kW 0,5HP - 9A - 110/480V Marca MERLIN GERIN ref.ATS01N109FT
1 Autómata Easy 412/AC-RC
1 Contactor ruptor CTR.Tensión bobina:220V/50Hz.BI-230/400V-20A. Marca MERLIN GERIN ref.15387
Con bornas bornas, construido según REBT, totalmente terminado y rematado según Condiciones de Ejecución Municipales.

| Código | Ud | Descripción | Rendimiento | Precio | Importe |
|---|---|---|---|---|---|
| O03E00002 | H. | Oficial 1ª electricista | 8 | 13.83 | 110.64 |
| T09PAM0DPN | Ud. | iDPN N 2x10/25A, 6kA, Curva C (material; 29/10/1999) | 2 | 27.55 | 55.10 |
| T09PDM331 | Ud. | BLOQUE VIGI 2x25A/30mA, clase A "si" M.GERIN (material; 19/12/2006) | 2 | 85.25 | 170.50 |
| T09PNM007 | Ud. | GUARDAMOTOR P25M 6-10A m.GERIN (material; 19/12/2006) | 1 | 74.9 | 74.90 |
| T09VVT005 | Ud. | Variador de velocidad ATS01 1,1kW MERLIN GERIN (material; 19/12/2006) | 1 | 101.96 | 101.96 |
| T09PHT0041 | Ud. | Autómata programable Easy 412 / AC-RC TELEMECANIQUE (material; 01/11/2001) | 1 | 140.5 | 140.50 |
| T09PCM100 | Ud. | CONT.RUPTOR 230V BI-20A CTR m.GERIN (material; 19/12/2006) | 1 | 21.21 | 21.21 |
| CUADOTROS | Ud. | P.P. cableado de cuadro, numeración y rotulación. | 1 | 141.2 | 141.20 |
| PUNTERA6 | Ud. | Puntera 6 mm² (material; 02/07/2002) | 2 | 0.11 | 0.22 |
| PUNTERA16 | Ud. | Puntera 16 mm² (material; 02/07/2002) | 1 | 0.29 | 0.29 |
| %0000.003 | % | Medios auxiliares..(s/total) | 0.3 % | 816.52 | 2.45 |
|  |  | Total |  |  | 818.97 |

**LINS4x6** Ml. Línea 4x6 (24/07/2008)
490 Ml. × 5.49 = 2690.10
Línea subterránea con cable de cobre aislamiento RV 0,6/1 Kv (Cu), formado por un conductor tetrapolar de 4x6mm2 , totalmente enhebrada en canalización subterránea, instalada y conectada, incluso pequeño material.

| Código | Ud | Descripción | Rendimiento | Precio | Importe |
|---|---|---|---|---|---|
| O03E00002 | H. | Oficial 1ª electricista | 0.05 | 13.83 | 0.69 |
| O03E00004 | H. | Oficial 2ª electricista | 0.05 | 13.58 | 0.68 |
| T05BMP053 | Ml. | Cable Cu RETENAX(RV 0,6/1kV)4x6 (material) | 1 | 4.1 | 4.10 |
| %0000.003 | % | Medios auxiliares..(s/total) | 0.3 % | 5.47 | 0.02 |
|  |  | Total |  |  | 5.49 |

| Medición | Uds. | Largo | Parcial |
|---|---|---|---|
| Alimentación desde C.M. | 1 | 150.000 | 150.000 |
| Alimentación a columnas | 17 | 20.000 | 340.000 |
| Total |  |  | 490 |

**LINS1x16750** Ml. Línea Tierra 1x16 (24/07/2008)
350 Ml. × 3.43 = 1200.50
Línea subterránea con cable de cobre aislamiento RV 0,7 Kv (Cu), formado por un conductor de tierra amarillo-verde 0,7 Kv 1x16mm2, totalmente enhebrada en canalización subterránea, instalada y conectada, incluso pequeño material.

| Código | Ud | Descripción | Rendimiento | Precio | Importe |
|---|---|---|---|---|---|
| O03E00002 | H. | Oficial 1ª electricista | 0.03 | 13.83 | 0.41 |
| O03E00004 | H. | Oficial 2ª electricista | 0.03 | 13.58 | 0.41 |
| T05BSP215 | Ml. | Cable flexible 1x16(H07V-K)Cu (material) | 1 | 2.6 | 2.60 |
| %0000.003 | % | Medios auxiliares..(s/total) | 0.3 % | 3.42 | 0.01 |
|  |  | Total |  |  | 3.43 |

**LINS3x6** Ml. Línea 3x6 (15/05/2014)
300 Ml. × 4.87 = 1461.00
Línea subterránea con cable de cobre aislamiento RV 0,6/1 Kv (Cu), formado por un conductor tetrapolar de 3x6mm2 , totalmente enhebrada en canalización subterránea, instalada y conectada, incluso pequeño material.

| Código | Ud | Descripción | Rendimiento | Precio | Importe |
|---|---|---|---|---|---|
| O03E00002 | H. | Oficial 1ª electricista | 0.035 | 13.83 | 0.48 |
| O03E00004 | H. | Oficial 2ª electricista | 0.035 | 13.58 | 0.48 |
| T05BMP0533 | Ml. | Cable Cu RETENAX(RV 0,6/1kV)3x6 (material; 15/05/2014) | 1 | 3.9 | 3.90 |
| %0000.003 | % | Medios auxiliares..(s/total) | 0.3 % | 4.86 | 0.01 |
|  |  | Total |  |  | 4.87 |

| Medición | Uds. | Largo | Parcial |
|---|---|---|---|
| Alimentación bomba | 1 | 150.000 | 150.000 |
| Alimentación proyectores fuente | 1 | 150.000 | 150.000 |
| Total |  |  | 300 |

**LIN3x2.5** Ml. Línea 3 x 2,5 (19/06/2000)
168 Ml. × 2.8 = 470.40
Línea de alimentación a luminaria con cable de 0.6/1 Kv (Cu), de 3x2,5mm2, con el cable de tierra convenientemente señalizado amarillo-verde, totalmente instalada y conectada.

| Código | Ud | Descripción | Rendimiento | Precio | Importe |
|---|---|---|---|---|---|
| O03E00002 | H. | Oficial 1ª electricista | 0.04 | 13.83 | 0.55 |
| O03E00004 | H. | Oficial 2ª electricista | 0.04 | 13.58 | 0.54 |
| T05BMP090 | Ml. | Cable Cu RETENAX(RV-K 0,6/1kV)3x2,5 (material) | 1 | 1.7 | 1.70 |
| %0000.003 | % | Medios auxiliares..(s/total) | 0.3 % | 2.79 | 0.01 |
|  |  | Total |  |  | 2.8 |

| Medición | Uds. | Largo | Parcial |
|---|---|---|---|
| Columnas de fundición | 18 | 4.000 | 72.000 |
| Proyector | 8 | 12.000 | 96.000 |
| Total |  |  | 168 |

**CAJ002** Ud CAJA CLAVED 1478/1 C (16/06/2000)
4 Ud × 35.86 = 143.44
Caja de conexión y protección normalizada de doble aislamiento CLAVED 1465/4p2 o equivalente, con cuatro bases de cortacircuito de 16 amperios, provista de 7 bornes metálicos de entrada para línea repartidora hasta 35mm2, 4 de salida para línea hasta 6mm2, realizada en poliéster con fibra de vidrio color gris RAL 7035, instalada, conectada y perfectamente anclada mediante 2 tornillos, incluso fusibles cilíndricos "0".

| Código | Ud | Descripción | Rendimiento | Precio | Importe |
|---|---|---|---|---|---|
| O03E00002 | H. | Oficial 1ª electricista | 0.3 | 13.83 | 4.15 |
| O03E00004 | H. | Oficial 2ª electricista | 0.3 | 13.58 | 4.07 |
| T06CGV002 | Ud. | CGP A.Públ.c/fús.CLAVED 1465/4p2 (material) | 1 | 25 | 25.00 |
| T09PF0010 | Ud. | Fusible UTE gl «0» 2-32A (material) | 4 | 0.4 | 1.60 |
| %0000.003 | % | Medios auxiliares..(s/total) | 3 % | 34.82 | 1.04 |
|  |  | Total |  |  | 35.86 |

| Medición | Uds. | Parcial |
|---|---|---|
| Proyectores | 4 | 4.000 |
| Total |  | 4 |

**CAJ001** Ud CAJA CLAVED 1468 1 E
18 Ud × 27.08 = 487.44
Caja de conexión y protección normalizada de doble aislamiento CLAVED 1468 1 E o equivaletne, con dos bases de cortacircuito de 16 amperios, provista de 6 bornes metálicos de entrada para línea repartidora hasta 35mm2, 2 de salida para línea hasta 6mm2, realizada en poliéster con fibra de vidrio color gris RAL 7035, instalada, conectada y perfectamente anclada mediante 2 tornillos, incluso fusibles cilíndricos "0".

| Código | Ud | Descripción | Rendimiento | Precio | Importe |
|---|---|---|---|---|---|
| O03E00002 | H. | Oficial 1ª electricista | 0.2 | 13.83 | 2.77 |
| O03E00004 | H. | Oficial 2ª electricista | 0.2 | 13.58 | 2.72 |
| T06CGV001 | Ud. | CGP A.Públ.CLAVED 1468 1 E (material) | 1 | 20 | 20.00 |
| T09PF0010 | Ud. | Fusible UTE gl «0» 2-32A | 2 | 0.4 | 0.80 |
| %0000.003 | % | Medios auxiliares..(s/total) | 3 % | 26.29 | 0.79 |
|  |  | Total |  |  | 27.08 |

| Medición | Uds. | Parcial |
|---|---|---|
| Columna de fundición | 18 | 18.000 |
| Total |  | 18 |

**D05T00110** Ud. TOMA TIERRA 1x35mm(PICA) (01/05/1995)
6 Ud. × 115.07 = 690.42
LÍNEA PRINCIPAL PUESTA A TIERRA, instalada con conductor de cobre desnudo de 35 mm² de sección nominal, canalizado y aislado con tubo de PVC flexible de 48 mm.de diámetro, incluso caja de seccionamiento y comprobación y arqueta con pica Cu 2 metros.Construida según REBT.Medida desde embarrado de Tierra de módulo de contadores hasta la arqueta de conexión.

| Código | Ud | Descripción | Rendimiento | Precio | Importe |
|---|---|---|---|---|---|
| O03E00002 | H. | Oficial 1ª electricista | 1.33 | 13.83 | 18.39 |
| O03E00004 | H. | Oficial 2ª electricista | 1.33 | 13.58 | 18.06 |
| T05MDP055 | Ml. | Cable desnudo p/t.t.1x35.PIRELLI (material) | 10 | 1.08 | 10.80 |
| T18RF0026 | Ml. | Tubo PVC corrugado Ø48mm/gp5 (material) | 10 | 1.17 | 11.70 |
| T09TZ0030 | Ud. | Caja secc./comprob.T.T.100x150 (material) | 1 | 11.56 | 11.56 |
| T05BT3008 | Ud. | Terminal Cu por presión 35mm² (material) | 1 | 0.26 | 0.26 |
| PICACU | Ud. | Pica Cu L=2m Ø=17,3mm (material) | 1 | 25 | 25.00 |
| T09TZ0070 | Ud. | Tapa registro Toma Tierra 250x250 (material) | 1 | 18.96 | 18.96 |
| %0000.003 | % | Medios auxiliares..(s/total) | 0.3 % | 114.73 | 0.34 |
|  |  | Total |  |  | 115.07 |

### 01.11.2 Soportes y luminarias (15/01/2016)
Importe: 17673.08

**Montsop** Ud Montaje soporte (26/04/2012)
18 Ud × 24.38 = 438.84
Montaje de soporte de alumbrado público, conexión a tierra mediante terminal en tornillo específico y con puerta dotada por latiguillo para evitar pérdida, anclada con doble tuerca y arandela, perfectamente nivelada y rematada la zona, reposición de pavimento igual al existente quedando los pernos recubiertos.

| Código | Ud | Descripción | Rendimiento | Precio | Importe |
|---|---|---|---|---|---|
| O03E00002 | H. | Oficial 1ª electricista | 0.4 | 13.83 | 5.53 |
| O03E00004 | H. | Oficial 2ª electricista | 0.4 | 13.58 | 5.43 |
| Q05A00120 | H. | Grúa autopropulsada de 12Tn con plataforma (maquinaria) | 0.3 | 44.49 | 13.35 |
| %0000.003 | % | Medios auxiliares..(s/total) | 0.3 % | 24.31 | 0.07 |
|  |  | Total |  |  | 24.38 |

**Limpinsop** Ud Liimpieza y pintado soporte (02/08/2016)
18 Ud × 54.98 = 989.64
Limpieza, saneado y pintado de soporte de alumbrado público de fundición, según especificaciones de la D.T., reparando aquellos daños existentes, añadiendo placa soporte para las cajas de conexión, limpieza, lijado e imprimado, así como pintura oxirón de color igual al existente.

| Código | Ud | Descripción | Rendimiento | Precio | Importe |
|---|---|---|---|---|---|
| O03E00002 | H. | Oficial 1ª electricista | 2 | 13.83 | 27.66 |
| O03E00004 | H. | Oficial 2ª electricista | 2 | 13.58 | 27.16 |
| %0000.003 | % | Medios auxiliares..(s/total) | 0.3 % | 54.82 | 0.16 |
|  |  | Total |  |  | 54.98 |

**LISABELINA16** Ud. Luminaria modelo ILIS01642 Isabelina 16 LED (12/07/2016)
18 Ud. × 581.34 = 10464.12
Luminaria modelo ILIS01642 Isabelina 16 LED (Benito Urban), o equivalente, de cuerpo de inyección de aluminio de alta resistencia, con un flujo de luminaria de 1.404 lm y 17 W, temperatura de color 4000ºK e intensidad de 350 mA, con regulación en 5 niveles, replanteo, fijación, pequeño material, totalmente instalada y funcionando.

| Código | Ud | Descripción | Rendimiento | Precio | Importe |
|---|---|---|---|---|---|
| O03E00002 | H. | Oficial 1ª electricista | 1 | 13.83 | 13.83 |
| O03E00004 | H. | Oficial 2ª electricista | 1 | 13.58 | 13.58 |
| LISABEL16 | Ud. | ILIS01642 Isabelina 16 LED (material; 12/07/2016) | 1 | 537 | 537.00 |
| %0000.003 | % | Medios auxiliares..(s/total) | 3 % | 564.41 | 16.93 |
|  |  | Total |  |  | 581.34 |

**LNEPTUNE** Ud. NEPTUNE, Cod. 1E1475 (12/07/2016)
8 Ud. × 722.56 = 5780.48
Proyector para inmersión LEDs Blancos de la serie NEPTUNE, Cod. 1E1475, o equivalente, con cuerpo de acero inoxidable 316L, anillo de acero cepillado lúcido, vidrio de protección templado transparente, con IP68, 3 W, óptica SP blanco frío e intensidad de 350 mA, incluso driver electrónico de 350 mA código 1E0991, replanteo, fijación, pequeño material, totalmente instalado y funcionando.

| Código | Ud | Descripción | Rendimiento | Precio | Importe |
|---|---|---|---|---|---|
| O03E00002 | H. | Oficial 1ª electricista | 1 | 13.83 | 13.83 |
| O03E00004 | H. | Oficial 2ª electricista | 1 | 13.58 | 13.58 |
| NEPTUNE | Ud. | NEPTUNE (material; 12/07/2016) | 1 | 603.9 | 603.90 |
| DNEPTUNE | Ud. | Driver NEPTUNE (material; 12/07/2016) | 1 | 70.2 | 70.20 |
| %0000.003 | % | Medios auxiliares..(s/total) | 3 % | 701.51 | 21.05 |
|  |  | Total |  |  | 722.56 |

### 01.11.3 Varios (15/01/2016)
Importe: 840

**UTASAS** PA Tasas Industria
1 PA × 40 = 40.00
Tasas a abonar para la legalización de las instalaciones de B.T. e la Consejería de Empleo, Industria y Comercio del Gobierno de Canarias.

**UOCA** PA Gastos de inspección OCA
1 PA × 400 = 400.00
Gastos de inspección inicial por OCA, previo a la legalización de las instalaciones.

**UVISAPROY** PA Gastos del visado del Proyecto
1 PA × 220 = 220.00
Gastos del visado del Proyecto en el Colegio Oficial de Ingenieros Industriales de Santa Cruz de Tenerife. Visado efectuado previo a la legalización por la Consejería de Industria y ejecución de la Obra.

**UVISACFO** PA Visado Certif. Final Obra
1 PA × 180 = 180.00
Gastos del visado del Certificado Final de Obra en el Colegio Oficial de Ingenieros Industriales de Santa Cruz de Tenerife.

### 01.11.4 Fontanería (25/07/2016)
Importe: 4296.36

**D20AA2015** Ml. TUB. ABAST. PE-100, DN-32mm, 16 ATM., B. AZUL, TUPLEN ojo?????
10 Ml. × 9.06 = 90.60
Tubería de polietileno de alta densidad PE-100, banda azul, PN-16, TUPLEN o similar, de D=32 mm, en red terciaria de abastecimiento, bajo aceras, colocada en fondo de zanja, incluso p.p. de pequeño material, piezas especiales de latón, nivelación del tubo, excavación con extracción de tierras al borde, posterior relleno con arena volcánica y compactación de la zanja, carga y transporte de tierras a vertedero. Instalada y probada.

| Código | Ud | Descripción | Rendimiento | Precio | Importe |
|---|---|---|---|---|---|
| M01B0050 | h | Oficial fontanero (mano de obra; 20/08/2013) | 0.2 | 13.83 | 2.77 |
| M01B0060 | h | Ayudante fontanero (mano de obra; 20/08/2013) | 0.2 | 13.16 | 2.63 |
| T18OL0072 | Ml. | TUBO PE TUPLEN PE-100 DN32 -16at (material; 12/12/2006) | 1 | 1.32 | 1.32 |
| T18DZS001 | Ud. | P.P Piezas Especiales de Latonº. SUCAN ref. 066001 (material; 12/12/2006) | 0.3 | 3.25 | 0.98 |
| A05000006 | M³. | Excav.zanjas/pozos t.com. | 0.06 | 9.12 | 0.55 |
| A05000505 | M³. | Relleno arena volcánica | 0.05 | 3.94 | 0.20 |
| A05000303 | M³. | Transp.tierras <10Km.c/carga mec. | 0.06 | 5.88 | 0.35 |
| % | % | Costes indirectos (19/12/2013) | 3 % | 8.80 | 0.26 |
|  |  | Total |  |  | 9.06 |

**D25BW0200** Ud. Bomba 1CV + Filtro malla
1 Ud. × 330.1 = 330.10
Suministro e instalación de bomba centrífuga multicelular horizontal ESPA PRISMA 15 5 M - 1 CV o equivalente, incluso bancada, con filtro de malla, presostato, manómetro, válvulas de retención y de compuerta, conmutador manual-automático, pilotos de marcha y sobrecarga, montado en armario de protección IP-54, accesorios y pequeño material, totalmente instalada y funcionando.

| Código | Ud | Descripción | Rendimiento | Precio | Importe |
|---|---|---|---|---|---|
| M08. | H. | Fontanero (mano de obra) | 1.5 | 13.83 | 20.75 |
| M09. | H. | Ayudante fontanero (mano de obra) | 1.5 | 13.16 | 19.74 |
| T25IL0680 | Ud. | Bomba centrífuga multicelular horizontal ESPA PRISMA 15 5 M - 1 CV, con filtro de malla, presostato, manómetro, válvulas de retención y de compuerta, conmutador manual-automático, pilotos de marcha y sobrecarga. (material; 11/12/2006) | 1 | 280 | 280.00 |
| %0000.003 | % | Medios auxiliares..(s/total) | 3 % | 320.49 | 9.61 |
|  |  | Total |  |  | 330.1 |

**D14ABAA0040** m Canaliz polib. Terrain 3/4"(25) fría. (28/06/2007)
96 m × 12.28 = 1178.88
Canalización con tubería de polibutileno (PB) de DN 25 (3/4"), para agua fría, UNE-EN ISO 15876, Terrain o equivalente, e=2,3 mm, instalación no empotrada, sujeta mediante abrazaderas, incluso p.p. de piezas especiales y pequeño material. Instalada y probada. Según C.T.E. DB HS-4, Decreto 134/2011 Consejería de Industria y UNE-ENV 12108.

| Código | Ud | Descripción | Rendimiento | Precio | Importe |
|---|---|---|---|---|---|
| M01B0050 | h | Oficial fontanero | 0.2 | 13.83 | 2.77 |
| M01B0060 | h | Ayudante fontanero | 0.2 | 13.16 | 2.63 |
| E24AEA0040 | m | Tuberia polibutileno Terrain D 25 mm (material; 28/06/2007) | 1 | 4.04 | 4.04 |
| E24AFA0310 | ud | Manguito latón transic. PB rosca macho 25x3/4" Terrain (material) | 0.1 | 5.07 | 0.51 |
| E24AFA0040 | ud | Codo PB a 90º D 25 mm Terrain (material) | 0.2 | 3.22 | 0.64 |
| E24AFA0150 | ud | T a 90º de PB de bocas iguales D 25 mm Terrain (material) | 0.06 | 4.71 | 0.28 |
| E24AFA0370 | ud | Casquillo de plástico D 25 mm Terrain (material) | 0.6 | 0.26 | 0.16 |
| E24AFA0430 | ud | Abraz. p/ tubo de PB de 25 mm con taco Terrain (material) | 2 | 0.35 | 0.70 |
| E01NA0040 | ud | Tubo de silicona de 50 g. (material; 12/11/2012) | 0.02 | 7.1 | 0.14 |
| E24AFA0630 | ud | Manguito de unión PB D 25 mm, Terrain (material) | 0.16 | 2.54 | 0.41 |
|  |  | Total |  |  | 12.28 |

| Medición | Uds. | Largo | Parcial |
|---|---|---|---|
|  | 8 | 12.000 | 96.000 |
| Total |  |  | 96 |

**D14ABAA0050** m Canaliz polib. Terrain 1"(28) fría.
20 m × 13.87 = 277.40
Canalización con tubería de polibutileno (PB) de DN 28 (1"), para agua fría, UNE-EN ISO 15876, Terrain o equivalente, e=2,5 mm, instalación no empotrada, sujeta mediante abrazaderas, incluso p.p. de piezas especiales y pequeño material. Instalada y probada. Según C.T.E. DB HS-4, Decreto 134/2011 Consejería de Industria y UNE-ENV 12108.

| Código | Ud | Descripción | Rendimiento | Precio | Importe |
|---|---|---|---|---|---|
| M01B0050 | h | Oficial fontanero | 0.2 | 13.83 | 2.77 |
| M01B0060 | h | Ayudante fontanero | 0.2 | 13.16 | 2.63 |
| E24AEA0050 | m | Tuberia polibutileno Terrain D 28 mm (material) | 1 | 4.99 | 4.99 |
| E24AFA0320 | ud | Manguito latón transic. PB rosca macho 28x1" Terrain (material) | 0.1 | 6.99 | 0.70 |
| E24AFA0050 | ud | Codo PB a 90º D 28 mm Terrain (material) | 0.2 | 3.82 | 0.76 |
| E24AFA0170 | ud | T a 90º de PB de bocas iguales D 28 mm Terrain (material) | 0.06 | 5.15 | 0.31 |
| E24AFA0470 | ud | Casquillo de plástico D 28 mm p/tub. PB Terrain (material) | 0.6 | 0.37 | 0.22 |
| E24AFA0440 | ud | Abraz. p/ tubo de PB de 28 mm con taco Terrain (material) | 2 | 0.42 | 0.84 |
| E01NA0040 | ud | Tubo de silicona de 50 g. | 0.02 | 7.1 | 0.14 |
| E24AFA0640 | ud | Manguito de unión PB D 28 mm, Terrain (material) | 0.16 | 3.18 | 0.51 |
|  |  | Total |  |  | 13.87 |

| Medición | Uds. | Largo | Parcial |
|---|---|---|---|
| Suministro | 1 | 20.000 | 20.000 |
| Total |  |  | 20 |

**D14ABAA0070** m Canaliz polib. Terrain 1 1/4"(32) fría.
5 m × 20.64 = 103.20
Canalización con tubería de polibutileno (PB) de DN 32 (1 1/4"), para agua fría, UNE-EN ISO 15876, Terrain o equivalente, e=2,9 mm, colocada en fondo de zanja, incluso p.p. de juntas, piezas especiales, nivelación del tubo, excavación con extracción de tierras al borde, posterior relleno con arena volcánica y compactación de la zanja, carga y transporte de tierras a vertedero, incluso p.p. de piezas especiales y pequeño material. Instalada y probada. Según C.T.E. DB HS-4, Decreto 134/2011 Consejería de Industria y UNE-ENV 12108.

| Código | Ud | Descripción | Rendimiento | Precio | Importe |
|---|---|---|---|---|---|
| M01B0050 | h | Oficial fontanero | 0.3 | 13.83 | 4.15 |
| M01B0060 | h | Ayudante fontanero | 0.3 | 13.16 | 3.95 |
| E24AEA0060 | m | Tuberia polibutileno Terrain D 32 mm (material) | 1 | 6.54 | 6.54 |
| E01NA0040 | ud | Tubo de silicona de 50 g. | 0.02 | 7.1 | 0.14 |
| E24AFA0350 | ud | Casquillo de plástico D 32 mm Terrain (material) | 0.5 | 0.51 | 0.26 |
| E24AFA0160 | ud | T a 90º de PB de bocas iguales D 32 mm Terrain (material) | 0.2 | 9.5 | 1.90 |
| E24AFA0080 | ud | Reducción 32x28 mm Terrain (material) | 0.1 | 4.79 | 0.48 |
| E24AFA0550 | ud | Abrazadera p/tubo de PB de 32 mm Terrain (material) | 1.25 | 0.48 | 0.60 |
| E24AFA0650 | ud | Manguito de unión PB D 32 mm, Terrain. (material) | 0.16 | 6.63 | 1.06 |
| A06B0010 | m³ | Excavación en zanjas y pozos. | 0.03 | 10.6 | 0.32 |
| A06C0010 | m³ | Relleno de zanjas con arena volcánica. | 0.025 | 20.15 | 0.50 |
| A06D0020 | m³ | Carga mecánica, transporte tierras vertedero, camión, máx. 10 km | 0.03 | 4.54 | 0.14 |
| % | % | Costes indirectos | 3 % | 20.04 | 0.60 |
|  |  | Total |  |  | 20.64 |

| Medición | Uds. | Largo | Parcial |
|---|---|---|---|
| Impulsión bomba | 1 | 5.000 | 5.000 |
| Total |  |  | 5 |

**D14ABAA0110** m Canaliz polib. Terrain (50) fría.
10 m × 42.01 = 420.10
Canalización con tubería de polibutileno (PB), UNE-EN ISO 15876, Terrain o equivalente, de DN 50 mm, e=4,6 mm, para agua fría, colocada en fondo de zanja, incluso p.p. de juntas, piezas especiales, nivelación del tubo, excavación con extracción de tierras al borde, posterior relleno con arena volcánica y compactación de la zanja, carga y transporte de tierras a verteder, sujeta mediante abrazaderas, incluso p.p. de piezas especiales y pequeño material. Instalada y probada. Según C.T.E. DB HS-4, Decreto 134/2011 Consejería de Industria y UNE-ENV 12108.

| Código | Ud | Descripción | Rendimiento | Precio | Importe |
|---|---|---|---|---|---|
| M01B0050 | h | Oficial fontanero | 0.2 | 13.83 | 2.77 |
| M01B0060 | h | Ayudante fontanero | 0.2 | 13.16 | 2.63 |
| E24AEA0080 | m | Tubería polibutileno Terrain D 50 mm (material) | 1.05 | 15.86 | 16.65 |
| E01NA0040 | ud | Tubo de silicona de 50 g. | 0.04 | 7.1 | 0.28 |
| E24AFA0500 | ud | T a 90º PB bocas iguales D 50 mm Terrain (material) | 0.44 | 27.55 | 12.12 |
| E24AFA0520 | ud | Reducción 50x40 mm PB Terrain (material) | 0.44 | 10.3 | 4.53 |
| E24AFA0570 | ud | Abrazadera p/tubo de PB de 50 mm Terrain (material) | 1.25 | 0.68 | 0.85 |
| A06B0010 | m³ | Excavación en zanjas y pozos. | 0.03 | 10.6 | 0.32 |
| A06C0010 | m³ | Relleno de zanjas con arena volcánica. | 0.025 | 20.15 | 0.50 |
| A06D0020 | m³ | Carga mecánica, transporte tierras vertedero, camión, máx. 10 km | 0.03 | 4.54 | 0.14 |
| % | % | Costes indirectos | 3 % | 40.79 | 1.22 |
|  |  | Total |  |  | 42.01 |

| Medición | Uds. | Largo | Parcial |
|---|---|---|---|
| Aspiración bomba | 1 | 10.000 | 10.000 |
| Total |  |  | 10 |

**D14ABAA0130** m Canaliz polib. Terrain (63) fría.
3 m × 54.03 = 162.09
Canalización con tubería de polibutileno (PB), UNE-EN ISO 15876, Terrain o equivalente, de DN 63 mm, e=5,8 mm, para agua fría, incluso p.p. de piezas especiales de electrofusión, colocada en fondo de zanja, incluso p.p. de juntas, piezas especiales, nivelación del tubo, excavación con extracción de tierras al borde, posterior relleno con arena volcánica y compactación de la zanja, carga y transporte de tierras a vertedero. Instalada y probada. Según C.T.E. DB HS-4, Decreto 134/2011 Consejería de Industria y UNE-ENV 12108.

| Código | Ud | Descripción | Rendimiento | Precio | Importe |
|---|---|---|---|---|---|
| M01B0050 | h | Oficial fontanero | 0.2 | 13.83 | 2.77 |
| M01B0060 | h | Ayudante fontanero | 0.2 | 13.16 | 2.63 |
| E24AEA0090 | m | Tubería polibutileno Terrain D 63 mm (material) | 1.05 | 25.11 | 26.37 |
| E24AFA0510 | ud | T a 90º PB bocas iguales D 63 mm electrofusión, Terrain (material) | 0.44 | 24.56 | 10.81 |
| E24AFA0530 | ud | Reducción 63x50 mm PB electrofusión, Terrain (material) | 0.44 | 17.55 | 7.72 |
| E24AFA0580 | ud | Abrazadera p/tubo de PB de 63 mm Terrain (material) | 1 | 1.2 | 1.20 |
| A06B0010 | m³ | Excavación en zanjas y pozos. | 0.03 | 10.6 | 0.32 |
| A06C0010 | m³ | Relleno de zanjas con arena volcánica. | 0.025 | 20.15 | 0.50 |
| A06D0020 | m³ | Carga mecánica, transporte tierras vertedero, camión, máx. 10 km | 0.03 | 4.54 | 0.14 |
| % | % | Costes indirectos | 3 % | 52.46 | 1.57 |
|  |  | Total |  |  | 54.03 |

| Medición | Uds. | Largo | Parcial |
|---|---|---|---|
| Desagüe | 1 | 3.000 | 3.000 |
| Total |  |  | 3 |

**COLIMP** Ud Colector PVC 8 salidas (20/08/2013)
1 Ud × 402.7 = 402.70
Suministro y montaje de colector de impulsión compuesto por 8 válculas de PVC 20mm, 1 válcula de PVC 32mm, codos, tes, reducciones, anillas y soportes, todo totalmente instalado para distribución y regulación de chorros.

| Código | Ud | Descripción | Rendimiento | Precio | Importe |
|---|---|---|---|---|---|
| M01B0050 | h | Oficial fontanero | 3 | 13.83 | 41.49 |
| M01B0060 | h | Ayudante fontanero | 3 | 13.16 | 39.48 |
| DD | u | Colector impulsión (12/06/2014) | 1 | 310 | 310.00 |
| %0.03 | % | Medios auxiliares (30/01/1996) | 3 % | 390.97 | 11.73 |
|  |  | Total |  |  | 402.7 |

**BOCAS** Ud Suministro e instalación de boquillas de bronce, similares a las (20/08/2013)
8 Ud × 91.16 = 729.28
Suministro e instalación de boquillas de bronce, similares a las exsistentes, conectadas al circuito de agua de la fuente.

| Código | Ud | Descripción | Rendimiento | Precio | Importe |
|---|---|---|---|---|---|
| M01B0050 | h | Oficial fontanero | 0.5 | 13.83 | 6.92 |
| M01B0060 | h | Ayudante fontanero | 0.5 | 13.16 | 6.58 |
| BO | u | Boquilla bronce 1/2 (12/06/2014) | 1 | 75 | 75.00 |
| %0.03 | % | Medios auxiliares | 3 % | 88.50 | 2.66 |
|  |  | Total |  |  | 91.16 |

**COLASP** Ud Colector PVC aspiración (25/07/2016)
1 Ud × 485.1 = 485.10
Suministro y montaje de colector de aspiración compuesto por válvulas de PVC de 50mm, codos, filtro de partículas, válvulas de retención, universales y p.p. de accesorios y pequeño material totalmente instalado, probado y funcionando.

| Código | Ud | Descripción | Rendimiento | Precio | Importe |
|---|---|---|---|---|---|
| M01B0050 | h | Oficial fontanero | 3 | 13.83 | 41.49 |
| M01B0060 | h | Ayudante fontanero | 3 | 13.16 | 39.48 |
| DD2 | u | Colector aspiración (25/07/2016) | 1 | 390 | 390.00 |
| %0.03 | % | Medios auxiliares | 3 % | 470.97 | 14.13 |
|  |  | Total |  |  | 485.1 |

**BOQASP** Ud Boquilla aspiración en acero inoxidable AISI-316 (25/07/2016)
1 Ud × 116.91 = 116.91
Suministro y montaje de boquilla de aspiración en tubo diámetro 50 mm. de acero inoxidable AISI-316 perforado según directrices de la D.T.

| Código | Ud | Descripción | Rendimiento | Precio | Importe |
|---|---|---|---|---|---|
| M01B0050 | h | Oficial fontanero | 0.5 | 13.83 | 6.92 |
| M01B0060 | h | Ayudante fontanero | 0.5 | 13.16 | 6.58 |
| DD3 | u | Boquilla aspiración en acero inoxidable AISI-316 (25/07/2016) | 1 | 100 | 100.00 |
| %0.03 | % | Medios auxiliares | 3 % | 113.50 | 3.41 |
|  |  | Total |  |  | 116.91 |

## Precios auxiliares

**A05000006** M³. Excav.zanjas/pozos t.com.
Precio: 9.12
Excavación mecánica en zanjas y pozos en terreno compacto, clasificación para rellenos, carga, transporte y descarga de productos sobrantes o inútiles, según criterio de la Dirección Facultativa.

| Código | Ud | Descripción | Rendimiento | Precio | Importe |
|---|---|---|---|---|---|
| M03. | H. | Peón ordinario (mano de obra) | 0.35 | 13.16 | 4.61 |
| Q02R00010 | H. | Retroexcavadora (maquinaria; 11/12/2006) | 0.04 | 53.28 | 2.13 |
| Q02E00005 | H. | Excavadora 2m³. (maquinaria; 11/12/2006) | 0.02 | 52.12 | 1.04 |
| Q03C00030 | H. | Camión 24Tn (maquinaria; 11/12/2006) | 0.023 | 46.33 | 1.07 |
| %0000.003 | % | Medios auxiliares..(s/total) | 3 % | 8.85 | 0.27 |
|  |  | Total |  |  | 9.12 |

**A05000505** M³. Relleno arena volcánica
Precio: 3.94
Relleno de arena volcánica incluso extendido y refino.

| Código | Ud | Descripción | Rendimiento | Precio | Importe |
|---|---|---|---|---|---|
| M03. | H. | PEÓN ORDINARIO | 0.05 | 13.16 | 0.66 |
| T00CA1001 | M³. | Picón vitolado (material; 15/12/2003) | 1 | 0.7 | 0.70 |
| T00CG0000 | M³. | Agua(Uso industrial) (material; 15/12/2003) | 0.2 | 0.73 | 0.15 |
| Q02C00010 | H. | PALA CARGADORA s/NEUMÁT.TAMAÑO MEDIO (maquinaria; 11/12/2006) | 0.05 | 46.33 | 2.32 |
| %0000.003 | % | Medios auxiliares..(s/total) | 3 % | 3.83 | 0.11 |
|  |  | Total |  |  | 3.94 |

**A05000303** M³. Transp.tierras <10Km.c/carga mec.
Precio: 5.88
Transporte de tierras procedentes de excavación a vertedero autorizado, a una distancia entre 5 y 10 Km., con camión volquete de 8Tn.y con carga por medios mecánicos, i/p.p.de cánon de vertido.

| Código | Ud | Descripción | Rendimiento | Precio | Importe |
|---|---|---|---|---|---|
| Q02C00005 | H. | Pala cargadora s/neumáticos 1.3m³. (maquinaria; 11/12/2006) | 0.015 | 39.18 | 0.59 |
| Q03C00015 | H. | Camión 8Tn (maquinaria; 11/12/2006) | 0.15 | 28.57 | 4.29 |
| T00DV0005 | M³. | Canón de tierra a vertedero autorizado (material; 15/12/2003) | 1 | 0.94 | 0.94 |
| %0000.001 | % | Medios auxiliares.(s/total) | 1 % | 5.82 | 0.06 |
|  |  | Total |  |  | 5.88 |

**A06B0010** m³ Excavación en zanjas y pozos.
Precio: 10.6
Excavación en zanjas y pozos en cualquier clase de terreno con extracción de tierras al borde.

| Código | Ud | Descripción | Rendimiento | Precio | Importe |
|---|---|---|---|---|---|
| M01A0030 | h | Peón (mano de obra) | 0.1 | 13.16 | 1.32 |
| QAA0020 | h | Retroexcavadora 72 kW (maquinaria) | 0.3 | 30.92 | 9.28 |
|  |  | Total |  |  | 10.6 |

**A06C0010** m³ Relleno de zanjas con arena volcánica.
Precio: 20.15
Relleno de zanjas con arena volcánica, compactado por capas de 30 cm de espesor al proctor modificado del 95 %, incluso extendido, refino y riego.

| Código | Ud | Descripción | Rendimiento | Precio | Importe |
|---|---|---|---|---|---|
| M01A0030 | h | Peón | 0.26 | 13.16 | 3.42 |
| E01CD0030 | m³ | Picón de relleno, garbancillo grueso (trasdós de muros, jardines...) (material) | 1 | 15.6 | 15.60 |
| E01E0010 | m³ | Agua (material) | 0.2 | 1.84 | 0.37 |
| QAA0020 | h | Retroexcavadora 72 kW | 0.02 | 30.92 | 0.62 |
| QBD0020 | h | Compactador manual, tipo pequeño de rodillo vibrante de 0,60 t (maquinaria) | 0.05 | 2.84 | 0.14 |
|  |  | Total |  |  | 20.15 |

**A06D0020** m³ Carga mecánica, transporte tierras vertedero, camión, máx. 10 km
Precio: 4.54
Carga mecánica y transporte de tierras a vertedero, con camión de 18 Tn, con un recorrido máximo de 10 Km.

| Código | Ud | Descripción | Rendimiento | Precio | Importe |
|---|---|---|---|---|---|
| QAA0070 | h | Pala cargadora sobre neumáticos, 96 kW, peso en orden de trabajo 10968 kg (maquinaria) | 0.015 | 38.17 | 0.57 |
| QAB0030 | h | Camión basculante 15 t (maquinaria) | 0.12 | 33.07 | 3.97 |
|  |  | Total |  |  | 4.54 |

## Recursos

**T06CG5012** Ud. CGP-100A/UNESA 9
Caja General de Protección de 100A.Esquema UNESA, E-9

**T09PF0205** Ud. FUSIBLE NH GL "00" 25-100A
Cartucho fusible de cuchilla NH "00", Clase gl.Int.A.:25,32,40,50,63,80 y 100.

**T09PF5003** Ud. BARRETA SECCIONAMIENTO NEUTRO "1"
Barreta de seccionamiento para neutro.Tamaño: "1".

**T00CJ1170** Ud. Tirafondo 4,5x35 + taco plástico Ø8mm
Conjunto de tirafondo 4,5x35 + taco plástico Ø8mm

**T%000.003** % Material auxiliar.(s/total mat.)
Material auxiliar.3% (s/total Materiales)

**%0000.003** % Medios auxiliares..(s/total)
Medios auxiliares...3% (s/total)

**T05ESA106** Ml. Cable Halógeno 1x25 ALSECURE (0,6/1Kv.)
Cable de Cobre S=1x25mm² clase 5 flexible con aislamiento (0,6/1Kv.) de XLPE y cubierta poliolefinica y libre de halógenos (IEC 754.1/2), no propagador del incendio (IEC 332.3) y baja emisión de humos (UNE 20432.3) y una temperatura máxima de 90°C. Marca ALCATEL Serie ALSECURE.

**T05ESA027** Ml. CABLE HALÓGENO 16mm² ALSECURE (05Z1-K/07Z1-K)
Cable de Cobre S=16mm² clase 5 flexible con aislamiento (05Z1-K/07Z1-K )de poliolefinico y libre de halógenos (IEC 754.1/2), no propagador del incendio (IEC 332.3) y baja emisión de humos (UNE 20432.3) y una temperatura máxima de 70°C. Marca ALCATEL Serie ALSECURE.

**T05BSP006** Ml. Cable rígido 1x1,5 (H07V-U)
Cable rígido PIREPOL III UNE 21031, Tipo H07V-U, 1x1,5m PIRELLI

**PRD40r** Ud. LIMITADOR SOBRET. PRD40r Merlin Guerin
Limitador de sobretensiones transitorias clase II, modelo PRD40r (Merlin Guerin) ref. 16559, o equivalente, de 3P+N.

**T09PPM568** Ud. PIA TETRA-50A/D 10kA C60H MERLIN GERIN
Interruptor Magnetotérmico iC60N TETRA 50A.Curva D.Poder de corte 10 KA. Marca MERLIN GERIN ref.A9F75450

**CUADOTROS** Ud. P.P. cableado de cuadro, numeración y rotulación
P.P. cableado de cuadro, punteras, programación de pantalla, numeración y rotulación, tapas y topes finales, bornas, etc.

**T09PAM0DPN** Ud. iDPN N 2x10/25A, 6kA, Curva C
Interruptor Automático iDPN N 2x6/25A, Curva C, 6kA, Marca MERLIN GERIN. Ref.A9N21555/6/7/8/9.

**T09PDM331** Ud. BLOQUE VIGI 2x25A/30mA, clase A "si" M.GERIN
Bloque diferencial VIGI iDPN 2x25A/30mA, clase A "si". Marca MERLIN GERIN. Ref. A9N21689

**T09PNM007** Ud. GUARDAMOTOR P25M 6-10A m.GERIN
Guardamotor P25M 3P Calibre 10A, de 6 a 10A, sensible a la falta de fase, disparo. Marca MERLIN GERIN ref.21109

**T09VVT005** Ud. Variador de velocidad ATS01 1,1kW MERLIN GERIN
Variador de velocidad ATS01 1,1kW 0,5HP - 9A - 110/480V Marca MERLIN GERIN ref.ATS01N109FT

**T09PCM100** Ud. CONT.RUPTOR 230V BI-20A CTR m.GERIN
Contactor ruptor CTR.Tensión bobina:220V/50Hz.BI-230/400V-20A. Marca MERLIN GERIN ref.15387

**PUNTERA6** Ud. Puntera 6 mm²
Punteras de 0,75 a 6 mm².

**PUNTERA16** Ud. Puntera 16 mm²
Puntera de 16 mm², ref. 37670.

**T05BMP053** Ml. Cable Cu RETENAX(RV 0,6/1kV)4x6
Conductor de Cobre RETENAX «N»-FLAM.UNE 21123(RV 0,6/1kV)4x6 PIRELLI

**T05BSP215** Ml. Cable flexible 1x16(H07V-K)Cu
Cable flexible aislado con PVC H07V-K de 16 mm² Cobre. Marca PIRELLI

**T05BMP0533** Ml. Cable Cu RETENAX(RV 0,6/1kV)3x6
Conductor de Cobre RETENAX «N»-FLAM.UNE 21123(RV 0,6/1kV)3x6 PIRELLI

**T05BMP090** Ml. Cable Cu RETENAX(RV-K 0,6/1kV)3x2,5
Conductor de Cobre RETENAX «N».UNE 21123(RV-K 0,6/1kV)(instalaciones fijas)3x2,5 PIRELLI

**T06CGV002** Ud. CGP A.Públ.c/fús.CLAVED 1465/4p2
Caja de protección para Alumbrado Público CLAVED ref.1465/4p2

**T09PF0010** Ud. Fusible UTE gl «0» 2-32A
Cartucho fusible UTE «0» (10,3x38).Clase gl.Int.A.:2, 4, 6, 10, 16, 20, 25 y 32.

**T06CGV001** Ud. CGP A.Públ.CLAVED 1468 1 E
Caja de protección para Alumbrado Público CLAVED ref.1468 1 E

**T05MDP055** Ml. Cable desnudo p/t.t.1x35.PIRELLI
Conductor de cobre desnudo para tomas de tierra 1x35mm² PIRELLI

**T18RF0026** Ml. Tubo PVC corrugado Ø48mm/gp5
Tubería PVC flexible corrugado.Para empotrar D=48mm.resistencia al choque 5

**T09TZ0030** Ud. Caja secc./comprob.T.T.100x150
Caja seccionamiento y comprobación Toma de Tierra, 100x150mm.

**T05BT3008** Ud. Terminal Cu por presión 35mm²
Terminal de cobre, conexión por presión.Sección 35mm².

**PICACU** Ud. Pica Cu L=2m Ø=17,3mm
Pica de cobre con abrazadera.Long.=2000mm, D=17,3mm.

**T09TZ0070** Ud. Tapa registro Toma Tierra 250x250
Tapa de registro Toma de Tierra 250x250mm.

**LISABEL16** Ud. ILIS01642 Isabelina 16 LED
Luminaria modelo ILIS01642 Isabelina 16 LED (Benito Urban), o equivalente, de cuerpo de inyección de aluminio de alta resistencia, con un flujo de luminaria de 1.404 lm y 17 W, temperatura de color 4000ºK e intensidad de 350 mA

**NEPTUNE** Ud. NEPTUNE
Proyector para inmersión LEDs Blancos de la serie NEPTUNE, Cod. 1E1475, o equivalente, con cuerpo de acero inoxidable 316L, anillo de acero cepillado lúcido, vidrio de protección templado transparente, con IP68, 3 W, óptica SP blanco frío e intensidad de 350 mA.

**DNEPTUNE** Ud. Driver NEPTUNE
Driver electrónico de 350 mA código 1E0991.

**T18OL0072** Ml. TUBO PE TUPLEN PE-100 DN32 -16at
Tubo PE Tuplen P100 32-16AT. SUCAN ref. 200805

**E24AEA0040** m Tuberia polibutileno Terrain D 25 mm
Tuberia polibutileno DN(exterior) 25 mm, e=2,3 mm, serie 5, UNE EN ISO 15876-2, Terrain

**E24AFA0310** ud Manguito latón transic. PB rosca macho 25x3/4" Terrain
Manguito de latón para transición de PB a rosca macho 25x3/4", UNE EN ISO 15876-3, Terrain

**E24AFA0040** ud Codo PB a 90º D 25 mm Terrain
Codo PB a 90º D 25 mm, UNE EN ISO 15876-3, Terrain

**E24AFA0150** ud T a 90º de PB de bocas iguales D 25 mm Terrain
T a 90º de PB de bocas iguales D 25 mm, UNE EN ISO 15876-3, Terrain

**E24AFA0370** ud Casquillo de plástico D 25 mm Terrain
Casquillo de plástico D 25 mm, UNE EN ISO 15876-3, Terrain

**E24AFA0630** ud Manguito de unión PB D 25 mm, Terrain
Manguito de unión PB D 25 mm, UNE EN ISO 15876-3,, Terrain

**E24AEA0050** m Tuberia polibutileno Terrain D 28 mm
Tuberia polibutileno DN(exterior) 28 mm, e=2,5 mm, serie 5, UNE EN ISO 15876-2, Terrain

**E24AFA0320** ud Manguito latón transic. PB rosca macho 28x1" Terrain
Manguito de latón para transición de PB a rosca macho 28x1", UNE EN ISO 15876-3, Terrain

**E24AFA0050** ud Codo PB a 90º D 28 mm Terrain
Codo PB a 90º D 28 mm, UNE EN ISO 15876-3, Terrain

**E24AFA0170** ud T a 90º de PB de bocas iguales D 28 mm Terrain
T a 90º de PB de bocas iguales D 28 mm, UNE EN ISO 15876-3, Terrain

**E24AFA0470** ud Casquillo de plástico D 28 mm p/tub. PB Terrain
Casquillo de plástico D 28 mm, UNE EN ISO 15876-3, para tub. polibutileno Terrain

**E24AFA0640** ud Manguito de unión PB D 28 mm, Terrain
Manguito de unión PB D 28 mm, UNE EN ISO 15876-3, Terrain

**E24AEA0060** m Tuberia polibutileno Terrain D 32 mm
Tuberia polibutileno DN(exterior) 32 mm, e=2,9 mm, serie 5, UNE EN ISO 15876-2, Terrain

**E24AFA0350** ud Casquillo de plástico D 32 mm Terrain
Casquillo de plástico D 32 mm, UNE EN ISO 15876-3, Terrain

**E24AFA0160** ud T a 90º de PB de bocas iguales D 32 mm Terrain
T a 90º de PB de bocas iguales D 32 mm, UNE EN ISO 15876-3, Terrain

**E24AFA0080** ud Reducción 32x28 mm Terrain
Reducción 32x28 mm, UNE EN ISO 15876-3, Terrain

**E24AFA0650** ud Manguito de unión PB D 32 mm, Terrain
Manguito de unión PB D 32 mm, UNE EN ISO 15876-3, Terrain.

**E24AEA0080** m Tubería polibutileno Terrain D 50 mm
Tubería polibutileno DN(exterior) 50 mm, e=4,6 mm, serie 5, UNE EN ISO 15876-2, Terrain

**E24AFA0500** ud T a 90º PB bocas iguales D 50 mm Terrain
T a 90º de PB de bocas iguales D 50 mm, UNE EN ISO 15876-3, Terrain

**E24AFA0520** ud Reducción 50x40 mm PB Terrain
Reducción 50x40 mm, UNE EN ISO 15876-3, PB Terrain

**E24AEA0090** m Tubería polibutileno Terrain D 63 mm
Tubería polibutileno DN(exterior) 63 mm, e=5,8 mm, serie 5, UNE EN ISO 15876-2, Terrain

**E24AFA0510** ud T a 90º PB bocas iguales D 63 mm electrofusión, Terrain
T a 90º de PB de bocas iguales D 63 mm, UNE EN ISO 15876-3, electrofusión, Terrain

**E24AFA0530** ud Reducción 63x50 mm PB electrofusión, Terrain
Reducción 63x50 mm, UNE EN ISO 15876-3, PB electrofusión, Terrain

**%0000.001** % Medios auxiliares.(s/total)
Medios auxiliares.1% (s/total)

**Q02C00010** H. PALA CARGADORA s/NEUMÁT.TAMAÑO MEDIO
Pala cargadora s/neumáticos tamaño medio

**QAA0020** h Retroexcavadora 72 kW
Retroexcavadora sobre ruedas, 72 kW, peso en orden de trabajo 8140 kg
